# Los 154 - Möbelausstattung Gründerzentru
Angebotsaufforderung (GAEB 90, DA83)
Eröffnung: 16.03.26 10:00
Ende der Zuschlagsfrist: 16.04.26
Auftraggeber: Wohnungsbaugesellschaft der Stadt Wittenberge mbH, Parkstraß

## Los 154 - Möbelausstattung Gründerzentru
Datum: 09.03.26

*Hinweis*
VORBEMERKUNG

Das Gebäude befindet sich auf dem Bahnhofsvorplatz
(Salomon-Herz-Platz) der Stadt Wittenberge. Östlich des
 Gebäudes schließen der Hausbahnsteig und der
Gleiskörper der Bahn an.
Das Gebäude gliedert sich nach Errichtungszeit und
Nutzung in vier Bauteile:
BT A: dreigeschossiger Mauerwerksbau von 1846,
Keller mit Außenwänden aus Feldstein- und
Zwischenwänden aus Ziegelmauerwerk, Geschossdecke über
KG tw. als
Ziegelkappendecken, tlw. später massiv, obere
Geschossdecken Holzbalken mit Fehlboden, flaches
Drempelgeschoss mit Holzdachstuhl, flach geneigtes Dach
 mit Bitumen-/Teerpappdeckung;
BT A leerstehend.
BT B1 und B2: zweigeschossiger Mauerwerksbau als
Erweiterung 1873, Keller mit Ziegelmauerwerk,
Geschossdecke über KG als Ziegelkappendecken, tw.
später massiv, obere Geschossdecke: Holzbalken mit
Fehlboden, Kriechdach mit Holzdachstuhl, flach
geneigtes
Dach mit Bitumen-/Teerpappdeckung; BT B1 mit
zweigeschossigem In den nachfolgenden Positionen sind
Leistung der Lieferung und Montage von
küchentechnischen Geräten und Einrichtungen für die
Bistroküche im denkmalgeschützten Empfangsgebäude des
Bahnhofs
Wittenberge beschrieben.
Das Gebäude befindet sich auf dem Bahnhofsvorplatz
(Salomon-Herz-Platz) der Stadt Wittenberge. Östlich des
 Gebäudes schließen der Hausbahnsteig und der
Gleiskörper der Bahn an.
Das Gebäude gliedert sich nach Errichtungszeit und
Nutzung in vier Bauteile:
BT A: dreigeschossiger Mauerwerksbau von 1846, Keller
mit
Außenwänden aus Feldstein- und Zwischenwänden aus
Ziegelmauerwerk, Geschossdecke über KG tw. als
Ziegelkappendecken, tlw. später massiv, obere
Geschossdecken
Holzbalken mit Fehlboden, flaches Drempelgeschoss mit
Holzdachstuhl, flach geneigtes Dach mit
Bitumen-/Teerpappdeckung;
BT A leerstehend.
BT B1 und B2: zweigeschossiger Mauerwerksbau als
Erweiterung 1873, Keller mit Ziegelmauerwerk,
Geschossdecke über KG als Ziegelkappendecken, tw.
später massiv, obere Geschossdecke Holzbalken mit
Fehlboden, Kriechdach mit Holzdachstuhl, flach
geneigtes Dach
 mit Bitumen-/Teerpappdeckung; BT B1 mit
zweigeschossigem Saal, BT B2 in Nutzung (Büro- und
Funktionsräume Deutsche Bahn).
BT C: eingeschossiger Mauerwerksbau als Erweiterung
1924,
Teilunterkellerung, Außenwände in Ortbeton, Decken über
 KG
Stahlsteindecken zwischen Trägern.
Höhenlage der Geschosse, in denen Arbeiten aus diesem
Leistungsverzeichnis ausgeführt werden sollen:
- KG ca. - 2,00 bis 2,90 m unter Gelände,
unterschiedliche Höhenlage
- EG ca. + 0,50 m über Gelände, lichte Raumhöhe ca.
4,30 Meter, im
Saal BT B1 8,20 Meter, in der Eingangshalle BT C 5,00
Meter
- 1. OG ca. +5,25 m über Gelände, lichte Raumhöhe ca.
3,30 Meter
- 2. OG ca. +9,00 m über Gelände, lichte Raumhöhe ca.
3,00 Meter
- DG ca. +12,50 m über Gelände, lichte Raumhöhe Traufe
ca. 1,50Meter, im First ca. 2,70 m
Die Baumaßnahme findet im stark frequentierten Bereich
des
Bahnhofsvorplatzes (ÖPNV, Pendler, usw.) statt. Es ist
erhöhte
Rücksichtnahme und Umsicht, vor allem bei der Andienung
 der Baustelle erforderlich.

BAUSEITIGE LEISTUNGEN DER BAUSTELLENEINRICHTUNG:
- Der Bahnhofsvorplatz wird bis zur Lieferung der hier
beschriebenen Geräte neu hergestellt worden sein. Eine
barrierefreie Erreichbarkeit des Einbauortes ist über
die Gebäudewestseite möglich.
- Auf der Südseite befindet sich eine
Baustelleneinrichtung mit Sanitär- und
Aufenthaltscontainern, auch von dieser Seite ist eine
Anlieferung in das Gebäude möglich.
- Baustromverteiler jeweils an zwei Stellen in EG, 1.
und 2. OG sind vorhanden. Die Verteilung von dort aus
liegt im
Verantwortungsbereich der Firma.

LEISTUNGEN DES AUFTRAGNEHMERS ZUR
BAUSTELLENEINRICHTUNG
- Aufenthaltsräume für die Mitarbeiter des
Auftragnehmers sind von diesem in Eigenregie zu
organisieren.
- In Abhängigkeit zur gewählten Technologie sind
Hilfsmittel (z.B. Kran, Leitern, Montagehilfen usw.) in
 die Positionen einzukalkulieren.
- Es ist davon auszugehen, dass der neugestaltete
Bahnhofsvorplatz mit Fahrzeugen bis max. 3,5 t befahren
 werden kann. Für die Anlieferung ist eine Abstimmung
mit der Stadt Wittenberge als Eigentümerin der
Platzfläche und ggf. der Verkehrsordnungsbehörde
erforderlich (z.B., sofern schwerere LKW zum Einsatz
kommen oder ein Halt in der öffentlichen Verkehrsfläche
 vorgesehen ist). Diese Abstimmungen hat je nach
gewählter Anlieferungstechnologie der AN selbst zu
organisieren.
- Die Länge der horizontalen Förderwege für die
Baumaßnahmen in den Gebäuden kann bis 100 m betragen,
außerhalb der Gebäude kann die Länge der horizontalen
Förderwege bis zu 75 m betragen.
- Es ist davon auszugehen, dass die Oberflächen in den
angrenzenden Innenräumen und auch in der Küche bereits
fertiggestellt sind. Für den Zeitpunkt der Einbringung
sind die zu begehenden Oberflächen zu schützen.
- Persönliche Schutzmaßnahmen liegen im
Verantwortungsbereich des Auftragnehmers und sind von
diesem im Rahmen des Gesamtangebotes einzukalkulieren
- Werden vom AN Leistungen an zugelassene ausländische
Subunternehmer, Montagepartner, Werkvertragskolonnen
bzw. Mitarbeiter vergeben (wenn zugelassen), so ist je
Arbeitsgruppe/Kolonne ein sehr gut Deutsch sprechender,
 auch in technischer Hinsicht
weisungsbefugter Vorarbeiter, ganztägig beizustellen.
- Der AN hat als Vertragsleistung arbeitstäglich
Bautagesberichte zu führen und davon dem AG wöchentlich
 - soweit nichts anderes vereinbart - eine Durchschrift
 zu übergeben. Sie müssen alle Angaben enthalten, die
für die Ausführung und Abrechnung von
Bedeutung sein können.

*Hinweis*
MASZNAHMEBESCHREIBUNG

Die aufgeführten Leistungen umfassen die Lieferung,
Aufstellung und Einrichtung mit den beschriebenen
Möbelelementen in den drei Hauptgeschossen, sowie des
Kellergeschosses des ehem. Bahnhofempfangsgebäudes in
Wittenberge.
Für den Möbeltransport können die beiden Personenaufüge
 (1,1x1,4m) genutzt werden. Der Transport der Elemente
erfolgt bis an dafür vorgesehenen Aufstellort innerhalb
 der Geschosse ohne zusätzliche Höhendifferenzen wie
Schwellen o. vgl. Hindernisse.
Alle geliefterten Elemente sind ggf. betriebsfertig zu
montieren, bzw. auszustatten und vor der Übergabe auf
Vollständigkeit und Schädigungen zu überprüfen. Alle
Verpackungsmaterialien sind nach erfolgter Aufstellung
abzutransportieren und fachgerecht zu
entsorgen.
Für alle gelieferten Elemente sind vor Abnahme und
Stellung der Schlussrechnung sämtliche Bedienungs-,
Wartungs- und Pflegeanleitungen an den AG zu übergeben.
 Die hier beschriebenen Anforderungen sind in die
Einheitspreise einzukalkulieren und stellen
keinen gesonderten Vergütungsanspruch dar.

In diesem Leistungsverzeichnis enthalten sind folgende
Elemente (Übersicht):

- Mitwirkung Bemusterung
- 1 Sitzelement (Lobby) mit 4,2m Länge mit Lehnen,
Tischplatte und Zusatzausstattung
- 2 rollbare Garderoben
- 2 Empfangssäulen als Stehtische
- 4 Einzelsitzelemente (Lobby) mit flacher, bzw. hoher
Rückenlehne und Zusatzausstattung
- 1 Tischkicker aus Metall
- 2 akustisch wirksame Raumtrenner, rollbar
- 12 Abfallbehälter
- 10 Stehtisch d=70cm, roll- und klappbar
- 10 Klapptische mit Reihenverbindern für
Bankettbestuhlung, einschl. Stapelwagen
- 3 Sofabeistelltische
- 1 Beratungstisch 2,5x1,06m
- 1 Beratungstisch 2,95x1,2m
- 3 Konferenztische als Stehtische 2,88x1,77m, rollbar
- 4 Konferenztische klappbar 1,0x2,4m, rollbar
- 25 Bistro-/Beratungstische mit Mittelsäule, rundem
Tellerfuß und verschiedenen Tischplatten
- 12 Konferenzstühle 2 unterschiedlicher Fabrikate mit
erhöhter Sitzposition, höhenverstell- und rollbar
- 16 Konferenzstühle drehbar mit normaler Sitzhöhe
- 24 Bistrostühle unterschiedlicher Konfiguration aus
Massivholz, tlw. gepolstert
- 29 Bistrosessel vollgepolstert, geschlossener Sockel
mit Selbstrücklauf
- 22 Bistrohocker mit erhöhter Sitzposition,
Mittelsäule und Fußstütze
- 62 Stapelstühle, Sitzfläche gepolstert, Rückenlehne
aus Kunststoff einschl. Stapelwagen

### 01 A

**01.10 Bistrostuhl**
Liefern und nutzungsbereit aufstellen eines
Bistrostuhls aus Eiche Massivholz mit flacher Rücke-
und Armlehne, ergonomisch geformter Sitzfläche zur
Verwendung in öffentlich genutzten Räumen

- H/B/T: 74/58/53cm
- Sitzhöhe 44-46cm
- Stuhlbeine, rund, mit geeigneten Gleitern für
Hartböden (Gussasphalt geschliffen)
- körperumschließende, durchgehende Rücken- und
Armlehne aus einem Massivholzstück geformt

Farbton: Eiche geräuchert, matt lackiert
- einschl. Entsorgung Verpackungsmaterial
- GS gekennzeichnet
Menge: 14,000 St

**01.20 Bistrosessel**
Liefern und nutzungsbereit aufstellen eines
vollgepolsterten Sessels mit geschlossenem und
gepolstertem Sockel mit Selbstrücklauf zur Verwendung
in öffentlich genutzten Räumen

- B/H/T 59/79/57cm
- Sitzhöhe 49cm, Sitztiefe 47cm
- kreisrunde Form mit aufgesetzter Rückenlehne
- Konstruktion aus Polypropylen, vollständig gepolstert
 und mit Stoff bezogen
- Farbton Stoff nach Wahl AG
- Bezüge nicht verklebt, wechselbar

Stoffqualität:
- 70% Wolle, 30% Viskose, 615g/m², unifarben
- Scheuerfestigkeit 100.000 Martindale
- Lichtechtheit 7 von 8
- Pilling 4 - 5 von 5
- Reibechtheit 4-5 (Trocken) und 3-4 (nass)

- einschl. Entsorgung Verpackungsmaterial
- GS gekennzeichnet
Menge: 29,000 St

**01.30 Bistrohocker hoch**
Liefern und nutzungsbereit aufstellen eines
Bistrohockers mit höhenverstellbarer Standsäule mit
rundem Fuß, Holzsitzschale zur Verwendung in öffentlich
 genutzten Räumen

- SItzhöhe 53-78cm
- Gesamthöhe 77-102cm
- dreh- und höhenverstellbar
- Höhenverstellung an der Sitzschale
- Fußplatte rund, d= ca. 40cm, mit Filzgleiter
kaschiert
- Fußstütze aus Rundrohr
- Ergonomisch geformte Sitzschale mit flacher
Rückenlehne auf Holzwerkstoff
-Farbton nach Wahl AG

- Sitzschale Eiche dunkel,
- Gestell Edelstahl matt
- GS gekennzeichnet
Menge: 22,000 St

**01.40 Stapelstuhl**
Liefern und nutzungsbereit aufstellen eines stapelbaren
 Bistrostuhls zur Verwendung in öffentlich genutzten
Räumen

- B/H/T 50/81,5/53cm
- Sitzhöhe 45cm
- Gestell aus Rundrohr Edelstahl
- Sitzfläche, ergonomisch geformt und gepolstert
- Rückenlehne Kunststoff mit mittigem, ovalem
Ausschnitt im Bereich der Haltekonstruktion,
ergonomisch geformt, abgeflachte Ballonform
- Beine mit Gleitern für Hartböden (Gussasphalt
geschliffen)

Stoffqualität:
- 75% Schurwolle, 25% Flax
- Flächengewicht 437g/m² +/-5%
- Lichtechtheit 4-5
- Scheuerfestigkeit mind. 50.000 Martindale
- Reibechtheit 4 (trocken), 3 (nass)
- EN 1021 1&2 (Zigaretten- und Streichholztest)

- Farbtöne nach Wahl AG
- einschl. Entsorgung Verpackungsmaterial
- GS gekennzeichnet
Menge: 62,000 St

**01.50 Stuhlwagen für Stapelstuhl**
Liefern und nutzungsbereit aufstellen eines Stuhlwagens
 passend für zuvor benannte Stapelstühle nach
Herstellervorgabe
Menge: 5,000 St

**01.60 Konferenzstuhl normal**
Liefern und nutzungsbereit aufstellen eines
Konferenzstuhls zur Verwendung in öffentlich genutzten
Räumen

- B/H/T 635/910/790mm, Sitzmaße B/H/T 490/425/435mm
- Metallrahmenkonstruktion auf 4-Arm-Fuß mit festen
Gleitern und Armlehnen
- drehbar, nicht höhenverstellbar
- durchgängiger Stoffbezug über Rückenlehne und
Sitzfläche gespannt
- Gleiter für Hartböden geeignet (Gussasphalt
geschliffen)

- Untergestell aus Aluminiumdruckguss, tiefschwarz
strukturiert, pulverbeschichtet
- Rahmen schwarz

Bezug
- 3D-Gestrick aus 4% Elasthan und 96%Polyester
- 607g/m²
- Scheuerfestigkeit 40.000 Martindale
- Lichtechtheit 6
- Reibechtheit 4-5 trocken und nass
- Pilling: 4-5

Farbtöne nach Wahl AG
- einschl. Entsorgung Verpackungsmaterial
- GS gekennzeichnet
Menge: 16,000 St

**01.70 Konferenzstuhl hoch**
Liefern und nutzungsbereit aufstellen eines
Counterstuhls mit erhöhter Sitzposition zur Verwendung
in öffentlich genutzten Räumen

- B/H/T 61/103-130/61cm, Sitzhöhe 75-90cm
- Höhenverstellung per Gasdruckfeder
- Rückenlehne 360° um Sitzfläche drehbar, separat
höhenverstellbar, vollgepolstert
- Fußring 360° geschlossen höhenverstellbar, rutschfest
- 5-Arm-Fuß mit Hartbodenrollen (Gussasphalt
geschliffen), lastabhängig gebremst
- Grundkonstruktion aus Aluminiumrundrohr,
pulverbeschichtet schwarz
- einschl. Polsterung, Farbton nach Wahl AG

- einschl. Entsorgung Verpackungsmaterial
Menge: 8,000 St

**01.80 Konferenzstuhl hoch**
Liefern und nutzungsbereit aufstellen eines
Counterstuhls mit erhöhter Sitzposition zur Verwendung
in öffentlich genutzten Räumen,

- Drehstuhl mit Rückenlehne und Fußstütze
- B/H/T 60/94-107/60cm, Sitzhöhe 65-78cm
- Sitzfläche und Rückenlehne aus Holzwerkstoff, voll
gepolstert
- Fußring 360°
- 5-Arm-Fuß mit Rollen, Rollen geeignet für Hartböden
(Gussasphalt geschliffen), lastabhängig gebremst
- Gestell und Füße aus Aluminium, pulverbeschichtet,
- Rückenlehne höhenverstellbar, mit aufgesetztem
Rückenpolster

Stoffqualität:
- 70% Wolle, 30% Viskose, 615g/m², unifarben
- Scheuerfestigkeit 100.000 Martindale
- Lichtechtheit 7 von 8
- Pilling 4 - 5 von 5
- Reibechtheit 4-5 (Trocken) und 3-4 (nass)

- Farbtöne nach Wahl AG
- einschl. Entsorgung Verpackungsmaterial
- GS gekennzeichnet
Menge: 4,000 St

**01.90 Beratungsstuhl 1. OG**
Liefern und nutzungsbereit aufstellen eines
Konferenzstuhls zur Verwendung in öffentlich genutzten
Räumen

- B/H/T 67/80/67cm, Sitzhöhe 47cm
- drehbar, mit Wipp- und Neigefunktion
- ergonomisch geformte Sitzschale mit Rückenlehne aus
vollständig recyceltem Kunststoff, glasfaserverstärkt,
vollständig gepolstert
- gesamte Stuhlkonstruktion vollständig recycelbar
- 4-Arm-Fuß mit Gleitern für Weichböden
- Metallkonstruktion schwarz

Bezug
- Polsterbezug aus zweifarbigen Garn, bestehend aus
100% recyceltem Polyester
- Flächengewicht 300g/m²
- Scheuerfestigkeit 100.000 Martindale
- Pilling 4-5
- Lichtechtheit 5-8
- Reibechtheit 4-5 (trocken und nass)
- Farbton nach Wahl AG

- einschl. Entsorgung Verpackungsmaterial
- GS gekennzeichnet
Menge: 9,000 St

**01.100 Beratungsstuhl Küche**
wie Position 01.10, jedoch:

- mit Sitzpolster:
- 70% Wolle, 30% Viskose, 615g/m², unifarben
- Scheuerfestigkeit 100.000 Martindale
- Lichtechtheit 7 von 8
- Pilling 4 - 5 von 5
- Reibechtheit 4-5 (Trocken) und 3-4 (nass)
- Farbton nach Wahl AG

- einschl. Entsorgung Verpackungsmaterial
- GS gekennzeichnet
Menge: 10,000 St

**01.110 Bistrotisch rund d=80cm**
Liefern und nutzungsfertig aufstellen eines
Bistrotisches rund mit Mittelfuß zur Verwendung in
öffentlich genutzten Räumen

- Tischplatte rund d= ca. 80cm, Tischhöhe 74,5cm
- Mittelsäule rund mit Fußplatte rund, Fußplatte mit
Filzgleiter kaschiert
- Metallgestell schwarz pulverbeschichtet

- Tischplatte und Kante im gleichen HPL beschichtet,
HPL ultramatt, thermisch reparierbar
- Farbton nach Wahl AG
- einschl. Entsorgung Verpackungsmaterial
- GS gekennzeichnet
Menge: 8,000 St

**01.120 Zulage klappbar**
Zulage zu vorgenannter Position für die zusätzliche
Ausstattung mit einer klappbaren Tischplatte
Menge: 4,000 St

**01.130 Beratungstisch rund d=100cm**
wie vor, jedoch:

- Durchmesser Tischplatte d= ca. 100cm
Menge: 2,000 St

**01.140 Bistrotisch eckig 90/70cm**
wie vor, jedoch:

- Tischplatte eckig, 90x70cm
Menge: 4,000 St

**01.150 Bistrotisch eckig 80/80cm**
wie vor, jedoch:

- Tischplatte eckig, 80x80cm
Menge: 11,000 St

**01.160 Konferenztisch klappbar**
Liefern und nutzungsbereit aufstellen eines klappbaren
Konferenztisches zur Verwendung in öffentlich genutzten
 Räumen

- Tisch als Falttisch mit geteilten Tischplatten,
zusammenklappbar, Breite im zusammengeklappten Zustand
20cm,  56cm einschl. Rollen
- Tischplatte rechteckig 240x100cm, Tischhöhe 73cm,
Plattenstärke 26mm
- Oberfläche unifarben hellgrauHPL-beschichtet, gerade
Plattenkante mit integriertem Stoßprofil schwarz
- 4 Polyamid-Rollen, 2 feststellbar

- Gestell aus Aluminiumdruckguss, pulverbeschichtet
schwarz strukturmatt
- 2 rahmenlose Einbauklappen mit Bürstenleiste (1 je
Einzelplatte, Anschlag wechselseitig) für je eine
Steckdosenleiste mit bis zu 5 Schukosteckpläten und
Kabelwanne unterhalb der Tischplatte in schwarz,
- einschl. Haltekonstruktion und 2 Steckdosenleisten
mit je 5 Steckplätzen und je 7 Einbaugeräten nach Wahl
AG (Schuko, USB-A/-C, RJ45), interner Verkabelung und
externer Stromzuleitung bis 3m Zuleitungslänge
- einschl. Funktionsprüfung aller Steckplätze

- Farbton nach Wahl AG
- einschl. Entsorgung Verpackungsmaterial
- GS gekennzeichnet
Menge: 4,000 St

**01.170 Konferenztisch hoch**
Liefern und nutzungsbereit aufstellen eines Stehtisches
 zur Verwendung in öffentlich genutzten Räumen

- 16mm MDF-Tischplatte zweigeteilt, Kanten schwarz
thermisch geglättet und versiegelt, grün
melaminharzbeschichtet, Auskragung über UK 36mm
umlaufend
- 288x177cm, Tischhöhe 108cm
- Gestell aus modular gefügter
Edelstahlrohr-Fachwerkkonstruktion mit abgeflachten
Rohrenden, geschraubt, Edelstahlrohre in verschriedenen
 Modullängen, d=20mm, pulverbeschichtet dunkelgrau,
- einschl. mittigem Ablagefach
- Gestell auf 4 Rollen, alle Rollen feststellbar,
geeignet für Hartboden (Gussasphalt geschliffen)
- einschl. Haltekonstruktion und 2 Steckdosenleisten
mit je 4 Steckplätzen und je 4 Einbaugeräten nach Wahl
AG (Schuko, USB-A/-C, RJ45), interner Verkabelung und
externer Stromzuleitung bis 3m Zuleitungslänge

- Farbtöne nach Wahl AG
- einschl. Entsorgung Verpackungsmaterial
- GS gekennzeichnet
Menge: 3,000 St

**01.180 Beratungstisch Besprechung 1. OG**
Liefern und nutzungsbereit aufstellen eines
Massivholztisches zur Verwendung in öffentlich
genutzten Räumen

- Tischplatte rechteckig, ca. 295x120cm, Tischhöhe
72,5cm, Tischkante nach innen abgeschrägt, Kante Eiche
natur
- Massivholztisch Eiche natur geölt, Tischoberfläche
HPL beschichtet, Schichtstoff thermisch reparierbar
- Zargen- und Beinkonstruktion aus Eiche Massivholz,
Beine als Rahmen in Trapezform
- einschl. Möbelgleiter für Weichböden

- Farbtöne nach Wahl AG
- einschl. Entsorgung Verpackungsmaterial
- GS gekennzeichnet
Menge: 1,000 St

**01.190 Beratungstisch Büro 1.OG**
Liefern und nutzungsbereit aufstellen eines
Beratungstisches zur Verwendung in öffentlich genutzten
 Räumen

- rechteckig 250x106cm, mit ausgerundeten Ecken und
Kanten, Tischhöhe 76cm
- Platte Eiche hell lackiert
- einschl. 2 integrierte Klappen zur Kabelführung und
Haltekonstruktionen unterhalb der Tischplatte
- Beine und Zargenkonstruktion aus pulverbeschichtetem
Aluminium, bzw. Aluminiumdruckguss.
- Beine mit Längsholm und Zarge zu einem Gestell
verbunden, Füße diagonal angeordnet, Beine mittig als
Doppelstütze leicht konisch aufgegliedert
- Verstellbare Füße aus Nylon (Aufstellung auf
Weichboden)

- Farbtöne nach Wahl AG
- einschl. Entsorgung Verpackungsmaterial
- GS gekennzeichnet
Menge: 1,000 St

**01.200 Stehtische rund, d=70cm**
Liefern und nutzungsbereit aufstellen eines Stehtisches
 zur Verwendung in öffentlich genutzten Räumen

- Tischplatte rund d=70cm, Tischhöhe 110cm, Tischplatte
 klappbar
- 20mm Platte mit Eiche furniert, gebeizt und
stumpfmatt lackiert,
- Gestell Metall verchromt, Mittelssäule aus 3
gekoppelten Rundrohren die als Dreibein aufgespreizt
sind,
- 1 Fuß ist mit Doppelrolle ausgestattet, 2 Füße mit
Gleiter

- Farbtöne nach Wahl AG
- einschl. Entsorgung Verpackungsmaterial
- GS gekennzeichnet
Menge: 10,000 St

**01.210 Klapptisch 140x80cm**
Liefern und nutzungsbereit aufstellen eines klappbaren
Esstisches zur Verwendung in öffentlich genutzten
Räumen

- 20mm Tischplatte aus Holzwerkstoffplatte rechteckig
140x80cm, HPL-beschichtet, HPL ultramatt, thermisch
reparierbar, ABS-Kante gerade
- Tischhöhe 72,5cm

- Metallgestell abgesetzt von Tischplatte, Beine als
Rahmen in U-Form, Rundrohr, d=32mm auf Gehrung
gearbeitet, pulverbeschichtet
- Beine mit Gleitern für Hartböden (Gussasphalt
geschliffen)
- Beine zur Mitte abklappbar, Stapelhöhe 150mm
- Ausstattung mit Reihenverbindern

- Farbtöne nach Wahl EG
- einschl. Entsorgung Verpackungsmaterial
- GS gekennzeichnet
Menge: 10,000 St

**01.220 Tischwagen für Klapptische**
Liefern und nutzungsbereit aufstellen eines Tischwagens
 passend für zuvor benannte Stapeltische nach
Herstellervorgabe

- verstellbarer Rollwagen aus pulverbeschichteter
Stahlkonstruktion passend zu vorgenannten Stapeltischen
- Kapazität bis 10 Stapeltische
- Wagen mit 6 dreh- und feststellbaren Rollen, d=100mm,
- B/H/T 572/1213/1.257-1.820mm
- einschl. Spanngurt
Menge: 2,000 St

**01.230 Beistelltisch Sofa**
Liefern und nutzungsbereit aufstellen eines
Beistelltisches zur Verwendung in öffentlich genutzten
Räumen

- Beistelltisch mit ausgerundeter, dreieckiger
Grundform ca. 77x111cm (größte Ausmaße)
- 20mm Tischplatte aus MDF mit Echtholzfurnier matt
lackiert, Kanten abgeschrägt
- 3 Beine aus Stabstahl d=14mm, mit Gleitern, h=35cm,
pulverbeschichtet schwarz

- Farbtöne nach Wahl AG
- einschl. Entsorgung Verpackungsmaterial
- GS gekennzeichnet
Menge: 3,000 St

**01.240 Mitwirkung Bemusterung**
Pauschale für das Organisieren, vorbereiten und
begleiten von Bemusterungen

- Bestellen und liefern von Musterkarten für die
Oberflächen und Stoffqualitäten der beschriebenen
Fabrikate zur Auswahl und Bestätigung der zur
bestellenden Qualitäten durch den AG, Lieferung
Musterkarten von parallel möglichen Stoffqualitäten zur
 Auswahl
 sowohl der Stoffqualität und der Farbigkeit
- Organisieren und lieferen einzelner Mustermöbel zur
Beprobung der beschriebenen Fabrikate nach Abstimmung
mit dem AG, einschl. Organisation des Rücktransports
Einheit: psch

### 02 B

**02.10 Sitzelement Lobby**
Liefern und nutzungsbereit aufstellen eines
mehrteiligen Sitzelements zur Verwendung in einer
öffentlich genutzten Lobby

- einreihiges Sitzelement bestehend aus einem
zusammenhängenden Metallrahmen aus 2 Traversen mit
Zwischenblech als Untergestell mit 3 Fußgestellen auf
Rädern und  5 Aufbauelementen
- Metallgestell aus Rechteckrohr 70x40mm,
pulverbeschichtet, schwarz matt feinstrukturiert,
- Fußgestell aus Aluminiumdruckguss mit
Kunststoffgleitern zum Feinausgleich bis 20mm
Höhenunterschied
- Paneele/Lehnen mittels Bügelkonstruktion mit
Untergestell konstruktiv verbunden
- Gesamtlänge ca. 4,24m

Aufbauten
- Sitzhöhe 46cm
- 2 Eckelemente 92x75x87cm mit je 2 flachen Paneelen
über Eck (Rücken- und Seitenlehne), Anordnung auf dem
Rahmen jeweils an den Enden, Anordnung Paneele
entgegengesetzt geöffnet
- 2 Sitzelemente 80x65cm, ohne Lehne als
Zwischenelement
- 1 Tischplatte t=25mm ca. 79x72cm, aus MDF
pulverbeschichtet tiefschwarz strukturiert, Anordnung
in der Elementmitte, Montage mittels Distanzhalter

- Sitzkissen aus Polyamid-Trägerplatte mit PUR-Schaum
gepolster und mit Stoff bezogen, Befestigung Stoff
mittels Keder, Stoffbezug wechselbar
- Paneele/Lehnen aus eingeschäumter Trägerplatte aus
Polyamid mit Stoffbezug, Stoffbezug wechselbar

Bezug
- Polsterbezug aus mehrfarbigem Garn, Zusammensetzung
10% Polyamid, Schurwolle 90%
- Flächengewicht 480g/m²
- Scheuerfestigkeit 100.000 Martindale
- Pilling 4-5
- Lichtechtheit 6
- Reibechtheit 4-5 (trocken und nass)
- Farbton nach Wahl AG

- GS zertifiziert
- einschl. Entsorgung Verpackungsmaterial
Menge: 1,000 St

**02.20 Kissen für Sitzelement**
Zulage zu vorgenannter Position für die Lieferung und
Ausstattung des Sitzelementes mit zusätzlichen
Lumbalkissen

- Stoffqualität wie vor, Farbton abweichend
unterschiedlich
- Kammerkissne mit Füllung aus 50% Schaumstoff-Rhomben,
 50% Federn
- Stoffbezug abnehmbar
- Kissenmaß ca. 80x60cm
Menge: 4,000 St

**02.30 Elektrifizierung Sitzelement**
Zulage zu vorgenannter Position für die Ausstattung des
 zuvor beschriebenen Sitzelements mit einer
schwenkbaren Steckdose, Bestückung nach Wahl AG mit 1x
Schuko 230V oder zweifach USB-A Steckplätzen

- Befestigung Halterung am Untergestell und
betriebsfertigen Anschluss der Elektroinstallation
zwischen den Sitzelementen
- Halterung und Steckdosenkörper aus Kunststoff schwarz
- einschl. Lieferung und Montage Kabelschlauch, Zu- und
 Verbindungsleitung, Verteiler und Kabelkörben im
Untergstell zur verdeckten Kabelführung
Menge: 2,000 St

**02.40 Empfangssäule gepolstert**
Liefern und nutzungsbereit aufstellen einer
Empfangssäule als Stehtisch zur Verwendung in
öffentlich genutzten Räumen

- Säule mit ausgerundeter, dreieckiger Grundform, ca.
42x42cm, 105cm Tischhöhe, Tischplatte gleichmäßig
seitlich auskragend ca. 60x60cm
- Säule gepolstert und mit Mantelhaken ausgestattet,
Mantelhaken schwarz pulverbeschichtet
- Tischplatte MDF HPL-beschichtet, HPL ultramatt und
thermisch reparierbar, Farbton nach Wahl AG mittelgrau

Bezug
- Polsterbezug aus zweifarbigen Garn, bestehend aus
100% recyceltem Polyester
- Flächengewicht 300g/m²
- Scheuerfestigkeit 100.000 Martindale
- Pilling 4-5
- Lichtechtheit 5-8
- Reibechtheit 4-5 (trocken und nass)
- Farbton nach Wahl AG

- GS zertifiziert
- einschl. Entsorgung Verpackungsmaterial
Menge: 2,000 St

**02.50 Garderobe rollbar**
Liefern und nutzungsbereit aufstellen eines mobilen
Garderobenwagens zur Verwendung in öffentlich genutzten
 Räumen

- Vertikaler Metallrahmen mit innenliegender
Kleiderhakenleiste und Auslegerfüßen mit Rollen
- B/H/T Rahemn 120x197x6cm, Fußausleger Gesamtbreite
ca. 50cm, Rollenhöhe ca. 10cm, feststellbar
- Rollen für Hartböden geeignet (Gussasphalt
geschliffen)
- Rahmen und Kleiderhaken bestehend aus Aluminium,
pulverbeschichtet schwarz feinstrukturiert

- einschl. Entsorgung Verpackungsmaterial
- GS zertifiziert
Menge: 2,000 St

**02.60 Sitzelement coworking flache Lehne**
Liefern und nutzungsbereit aufstellen eines
Loungemöbels als Einsitzer zur Verwendung in öffentlich
 genutzten Räumen

- ovale Grundform, B/H/T 115/75/80cm, Sitzhöhe 42cm
- Stahlrohrgestell, pulverbeschichtet in RAL 7021
feinstrukturiert matt
- ovale, flache Sitzfläche vollgepolstert mit
angesetzter, vollgepolsterter Rückenlehne und
zusätzlichem Kissen
- Beine mit Rollen, für Weichböden geeignet,
lastabhängig gebremst
- Kissen Rückenlehne/Paneel und Sitzelement in
unterschiedlichen Farben gleicher Stoffqualität

Bezug
- Polsterbezug aus zweifarbigen Garn, bestehend aus
100% recyceltem Polyester
- Flächengewicht 300g/m²
- Scheuerfestigkeit 100.000 Martindale
- Pilling 4-5
- Lichtechtheit 5-8
- Reibechtheit 4-5 (trocken und nass)
- Farbtöne nach Wahl AG

- einschl. Entsorgung Verpackungsmaterial
- GS zertifiziert
Menge: 2,000 St

**02.70 Sitzelement coworking hohe Lehne**
wie vor, jedoch mit erhöhter Rückenlehne/Panel:

- B/H/T 115/80/130cm, Sitzhöhe 42cm
- einschl. Tablartisch, schwenkbar, an Unterseite
Sitzfläche montiert
- Rohrgestänge nach RAL pulverbeschichtet
feinstrukturiert matt
- Platte Vollkern, schwarz, ovale Form 50x35cm
- Elektrifizierung, Anschlussbox unter Sitzelement
- Position Steckdose und Tablartisch fei wähnlbar durch
 AG
- Steckdoe mit 3m Zuleitung, 1 Steckplatz Schuko 230V,
1 Steckplatz USB-A/-C - Doppelanschluss Ladegerät
Menge: 2,000 St

**02.80 Tischkicker**
Liefern und nutzungsbereit aufstellen eines
Spieltisches für Tischfußball zur Verwendung in
öffentlich genutzten Räumen

- L/B/H 150/128/96,5cm
- Tisch- und Rahmenkonstruktion aus Stahl, matt
pulverbeschichtet, Farbton nach Wahl AG
- Spielfeld bestehend aus Holzwerkstoffplatte mit
HPL-Beschichtung, Farbton nach Wahl AG
- Spielfiguren aus Aluminium, mehrfarbig gestaltet
beschichtet
- Spielergeschlecht, -anordnung und Mannschaftsfarben
nach Wahl AG
- Lieferung einschl. 7 Spielbällen (5x Standard, 2x
geräuschreduziert) und einer Ersatzfigur je Team
- Echtholzgriffe, Spielstangen mit Gummipuffer gedämpft
- Hohe Tore, einschl. Torzähler

- GS zertifiziert
- einschl. Entsorgung Verpackungsmaterial
Menge: 1,000 St

**02.90 Raumtrenner**
Liefern und nutzungsbereit aufstellen eines akustisch
wirksamen Raumtrenners zur Verwendung in öffentlich
genutzten Räumen

- Raumtrenner in Holzrahmenbauweise mit akustisch
wirksamer Dämmung und allseitigem Stoffbezug
- rollbar, Stirnseiten mit Grifflasche aus Leder, bzw.
Aluminiumkleiderhaken pulverbeschichtet
- Rollen feststellbar, geeignet für Weichböden
- B/H/T 120/143/45-25cm

Bezug
- Polsterbezug aus zweifarbigen Garn, bestehend aus
100% recyceltem Polyester
- Flächengewicht 300g/m²
- Scheuerfestigkeit 100.000 Martindale
- Pilling 4-5
- Lichtechtheit 5-8
- Reibechtheit 4-5 (trocken und nass)
- Farbton nach Wahl AG

- GS zertifiziert
- einschl. Entsorgung Verpackungsmaterial
Menge: 2,000 St

**02.100 Abfallsystem**
Liefern und nutzungsbereit aufstellen eines
Abfallsammelbehälters zur Verwendung in öffentlich
genutzten Räumen

- Sammelbehälter mit quadratischem Grundriss 25x25cm
und ausgerundeten Ecken aus 1,5mm Stahlblech einschl.
Deckel gefertigt
- Höhe 70cm, ca. 40l Fassungsvermögen
- Oberseite abgeschrägt, Deckel leicht angekantet vorn
überstehend und zwischen den Seitenwänden bündig
einschlagend, mit Öffnungsdämpfung, Verschraubung
innenliegend
- mit beweglichem Haltebügel für innenliegende
Aufhängung von Müllbeuteln
- 1Piktogramm je Behälter
- außen und innen nach RAL lackiert, Farbton nach Wahl
AG, Farbton je Element unterschiedlich
- gummierte Bodenplatte als Gleiter zum Schutz der
Fußbodenflächen

- einschl. Entsorgung Verpackungsmaterial
Menge: 12,000 St
